# Melanchthonschule
Angebotsaufforderung (GAEB DA XML 3.1, DA83)
Projekt: 12-23010
Währung: EUR
Nebenangebote zugelassen: ja
Erstellt mit: GXML Toolbox V3.3 R20230829, iTWO_64 V25.0.473, 01.07.2026

## Projektbeschreibung
Projektbeschreibung

Auf dem Gelände der Melanchthonschule in Münster-Coerde entsteht ein neuer Schulcampus. Dieser setzt sich zusammen aus einem Schulgebäude im Osten, der Sporthalle im Westen und einem gemeinsamen Schulhof. Der umgebende Baumbestand bleibt weitestgehend erhalten und bildet den Rahmen, in den die zukünftige Bebauung eingebettet wird. Durch die Ausrichtung des Schulgebäudes entlang der östlichen Grundstücksgrenze wird eine gezielte Anbindung und klare Adressbildung zur südlich verlaufenden Königsberger Straße sowie zum nördlich angrenzenden Quartiers-Fußweg erreicht.

Die Hauptzugänge des Schulgebäudes und der Sporthalle sind durch markante Unterschnitte gut erkennbar gekennzeichnet. Überdachte Fahrradstellplätze sind dem südlichen Hauptzugang zugeordnet und bilden einen räumlichen Abschluss für die Sport- und Spielflächen. Im Norden befinden sich eine Laufbahn und ein Kleinspielfeld, während in der Mitte des Schulhofes eine grüne Freifläche mit Spielelementen geschaffen wird. Der Sporthalle südlich vorgelagert befinden sich weitere Sportangebote und im Südwesten der Schulgarten.

Das Schulgebäude ist zweigeschossig organisiert und dessen Tragstruktur besteht aus einer Stahlbetonskelettkonstruktion mit tragenden Stützen und Decken. Als Fassade ist eine vertikale, hinterlüftete Holzlamellenfassade vorgesehen. Die Dachflächen werden extensiv begrünt und mit Photovoltaik ausgestattet.

Die Sohlplatte wird mit Streifenfundamenten, ebenfalls aus Stahlbeton, abgefangen.
Der Eingangsbereich im Erdgeschoss (BGF R = 1.850,60 m²) ist durch einen Einschnitt im Gebäude deutlich gekennzeichnet. Beim Betreten gelangt man in ein großzügiges Forum mit einer bespielbaren Bühne, das durch ein großes Oberlicht belichtet wird. Angrenzend daran befinden sich der Musikraum und der Speiseraum, während die unterstützenden Räume wie die Küche und das Lager auf der Südseite liegen. Auf der gegenüberliegenden Seite des Forums, befinden sich zwei zusätzliche Klassenräume, das Teamzimmer und der Verwaltungsbereich.
Das 1. Obergeschoss (BGF R =  1.890,25m²) ist über eine großzügige Sitzstufentreppe zugänglich und ist in zwei gleich große Cluster unterteilt. An den Eingängen zu diesen Clustern befinden sich die Betreuungsräume. Die Klassenräume sind um einen offenen Marktplatz angeordnet, der gleichzeitig einen Innenhof bzw. ein Atrium umschließt. Zwischen den Klassenräumen sind Differenzierungsräume angeordnet, die zu einer flexiblen Raumnutzung beitragen.

Die Sporthalle (BGF R = 1.015,65 m²) wird als Holzbau konzipiert, wobei lediglich die Gründung in Stahlbeton ausgeführt wird. Die Tragstruktur der Außenwände besteht aus Stützen und Wänden aus Brettschichtholz (BSH). Die entstandenen Gefache werden mit nicht tragenden Holzrahmenbauwänden geschlossen. Die Dachdecke besteht aus einem selbsttragenden Trapezblech. Die darunter liegenden Dachbinder aus BSH fangen das Dach ab. Die Fassadenkonstruktion der Sporthalle orientiert sich an der Struktur der Schulgebäudefassade.

Gebäudeparameter Schulgebäude:
Bauweise:  Neubau
Gebäudelänge: ca. 60,50 m
Gebäudebreite: ca. 32,50 m
Gebäudehöhe:+ 8,96 m (OK Attika)
  +11,70 m (OK Einhausung Lüftung)
Dachform:  Flachdach
Geschosszahl: zwei (EG bis 1. OG)

Gebäudeparameter Sporthalle:
Bauweise:  Neubau
Gebäudelänge: ca. 33,80 m
Gebäudebreite: ca. 30,50 m
Gebäudehöhe:+ 8,16 m (OK Attika Halle)
  + 4,16 m (OK Attika Umkleiden)
Dachform:  Flachdach
Geschosszahl: eins

Das Projekt wird in zwei aufeinanderfolgenden Bauabschnitten realisiert:

1. BA - Neubau Schulgebäude:
In diesem Abschnitt ist der Abbruch der bestehenden Sporthalle und der Hausmeisterwohnung vorgesehen, gefolgt von der Errichtung des neuen Schulgebäudes.

2. BA - Neubau Sporthalle:
Nach dem Abriss des bestehenden Schulgebäudes werden im zweiten Abschnitt die Schulhofflächen und die Sporthalle hergestellt.

Aufgabenstellung

Im Rahmen des 1. BA sind die WC-Trennwände auszuführen.
Lage der Baustelle

Die Baustelle befindet sich an der Königsberger Str. 91, 48157 Münster im Stadtteil Münster-Coerde.

Bauherr

Bauwerke Münster GmbH
Klemensstraße 10
Stadthaus 1
48143 Münster

Baustelleneinrichtung

Sämtliche, erforderliche Baustelleneinrichtung sowie die An- und Abfahrt der benötigten Baumaschinen wird nicht gesondert vergütet! Die Kosten hierfür sind in den EPs der ausgeschriebenen Leistungen mit einzukalkulieren!

Zur Baustelleneinrichtung ist der Baustelleneinrichtungsplan gem. Anlagen zu beachten.

Die Zufahrt sowie das Baufeld sind sehr schmal und begrenzt. Eine Besichtigung der Gegebenheiten vor Angebotsabgabe wird dringend empfohlen!

Lager- und Arbeitsplätze

Der AG stellt eine Baustelleneinrichtungsfläche innerhalb des Baufeldes zur Verfügung!
Erforderliche zusätzliche Lager- und Arbeitsplätze hat der AN selber zu beschaffen. Die Kosten für die Beschaffung und die nach Beendigung der Baumaßnahme notwendige Wiederherstellung der Lagerflächen in einen ordnungsgemäßen Zustand sind mit den Einheitspreisen abgegolten.

Abwicklung der Bauarbeiten

Die Baustelle ist ordnungsgemäß vor Schäden Dritter zu sichern. Die Kosten für die Vorrichtung sind mit den EPs abgegolten.

Besondere Vorgaben für die Entsorgung

Zu räumende Materialien und anfallende Reststoffe sind, sofern nicht anders angegeben, der Entsorgung, Wiederverwendung bzw. dem Recycling zuzuführen. Der Nachweis der ordnungsgemäßen Entsorgung ist durch den Auftragnehmer zu erbringen.

Schutzmaßnahmen

Für Erschütterungen oder / und Lärm verursachende Arbeiten sind die gesetzlichen Ruhezeiten einzuhalten. Nicht zu bearbeitende Flächen, bauliche Anlagen, zu erhaltende Bäume und Vegetationsbestände einschließlich der Wurzelbereiche sind durch geeignete Maßnahmen gegen Beschädigung, Zerstörung und Verunreinigung zu sichern. Der Baumschutzzaun im Norden, Osten und Süden des Baufeldes ist nicht zu beschädigen oder abzubauen. Die Baustelle endet an dieser Stelle. Die Fläche hinter dem Baumschutzzaun ist nicht zu nutzen und stellt einen Schutzbereich dar.

## Allgemeine Vertragsbedingungen - Anlagen
Allgemeine Vertragsbedingungen - Anlagen

Folgende allgemeine Vertragsbedingungen und Unterlagen liegen dem Leistungsverzeichnis zugrunde:

Nr.  Planart/Bezeichnung
01  Rahmenterminplankonzept
02  Nullablaufplan
03  Baustelleneinrichtungsplan
04  Brandschutzkonzept
05  Bauphysik
06  Planungsunterlagen
  06_A Grundrisse
  06_B Ansichten u. Schnitte
  06_C Details
  06_D Übersichtspläne
  06_E Sichtbetonübersichten

## Zusätzliche Allgemeine Vertragsbedingungen (ZAV)
Zusätzliche Allgemeine Vertragsbedingungen (ZAV)

Für das Angebot und die Ausführung gelten die für die Leistungen des LV zutreffenden Abschnitte der VOB Teil B und C, sowie alle sonstigen Normen in der jeweils gültigen neuesten Fassung.
Darüber hinaus sind die anerkannten Regeln der Technik und die gesetzlichen und behördlichen Bestimmungen zu beachten und einzuhalten. Letzteres gilt insbesondere für alle Schutz- und Sicherungsmaßnahmen und für alle Einrichtungen zur Unfallverhütung und zum vorbeugenden Brandschutz. Sie sind eigenverantwortlich vom Auftragnehmer im Rahmen seiner Baustelleneinrichtung mit den zuständigen Behörden abzustimmen und durchzuführen.

Sämtliche Leistungen verstehen sich einschließlich Lieferung aller erforderlichen Materialien, Geräte, Maschinen, Gerüste, Mannschaftswagen sowie dem Einrichten und Räumen der Baustelle, wenn in der Leistungsbeschreibung nichts anderes vorgeschrieben ist.

Mit den Angaben im Leistungsverzeichnis sind auch der Herstellungsvorgang und -ablauf bis zur fertigen Leistung abgegolten, wenn in der Leistungsbeschreibung nichts anderes vorgeschrieben ist (z. B. Lieferung frei Verwendungsstelle).

Vom Auftragnehmer ist nach Einrichtung der Baustelle eine Ortsbesichtigung mit den zuständigen Behörden für Arbeitssicherheit durchzuführen. Dabei ist vom Auftragnehmer mit den Behörden zu klären, ob und in welchen Zeitabständen Besichtigungen und Begehungen erforderlich sind und diese durchgeführt werden.

Einrichtung von Unterkünften für Übernachtungen sind auf dem Baugelände seitens des Bauherren nicht erlaubt.

Der Auftragnehmer hat innerhalb von sechs Werktagen nach Auftragserteilung den Namen der verhandlungsberechtigten Vertreter des Auftragnehmers zu benennen.
Mindestens zwei Wochen vor Ausführungsbeginn ist der verantwortliche Bauleiter / Fachbauleiter nach Landesbauordnung schriftlich anzuzeigen.

Die Inanspruchnahme öffentlicher Verkehrsflächen darf nur nach Genehmigung durch das Amt für öffentliche Ordnung erfolgen. Entsprechende Antragsstellungen, -bearbeitungen etc. sind vom Auftragnehmer eigenverantwortlich durchzuführen und bedürfen einer Zustimmung des AG.

Alle mit dem Antragsverfahren und der Nutzung der Flächen verbundenen Kosten (Genehmigungsgebühren etc.) werden nicht gesondert vergütet und sind in die nachfolgend aufgeführten Leistungspositionen einzurechnen.

Alle gesetzlich vorgeschriebenen Schutzvorkehrungen zur Verringerung von Staub und Lärm sind vom Auftragnehmer vorzusehen und in den Leistungspositionen einzurechnen.

Ein Wechsel der Baustellenbesetzung, auch der gewerblichen Mitarbeiter, ist dem Auftraggeber über die örtliche Bauleitung unverzüglich anzuzeigen. Dieses gilt insbesondere für Führungspersonal, wie Oberbauleiter, Bauleiter, Poliere etc. Die Zustimmung des Auftraggebers ist einzuholen und einzuhalten.

Die Leistungen des Auftragnehmers sind innerhalb von 7:00 bis 20:00 Uhr an normalen Werktagen abzuwickeln.

Anordnung und Vereinbarung von Stundenlohnarbeiten
Mit der Ausführung der im Leistungsverzeichnis vorgesehenen  Stundenlohnarbeiten ist erst nach Anordnung des Auftraggebers bzw. dessen Vertreters zu beginnen. Dabei ist der voraussichtliche Umfang der im Einzelfall zu erbringenden Leistung durch den Auftragnehmer schriftlich zu benennen. Die Ausführung darf erst nach schriftlicher Freigabe, durch die Bauleitung, erfolgen. Im Zweifel obliegt die Beweispflicht der Anordnung dem Auftragnehmer. Ist die Ausführung bauablaufbedingt nach der Ausführung nicht mehr nachvollziehbar, so ist diese, beispielsweise durch Fotos, zu dokumentieren.
Stundenzettel sind spätestens am Ende der betreffenden Kalenderwoche der Bauleitung zu übergeben.

Baustellenkoordination
Der AN hat rechtzeitig, mindestens drei Wochen vor Ausführungsbeginn zu überprüfen, ob alle zu seiner Leistung erforderlichen bauseitigen Vorleistungen erbracht wurden und diese ggfs. anzufordern, sodass er seine Arbeiten termingerecht erbringen kann. Dies betrifft insbesondere die Baufreiheit auf der Baustelle.

Baustellenordnung  / Unfallverhütung
Die zur Erfüllung der beauftragten Leistungen notwendigen Unfallverhütungsvorschriften und Sicherheitsgesetze sowie die vom Auftraggeber zu erlassende Baustellenordnung und der SiGePlan sind einzuhalten. Dem Auftragnehmer obliegt die Pflicht, sich hiervon in geeigneter Weise Kenntnis zu verschaffen und alle seine Arbeitnehmer vor Aufnahme der Arbeiten entsprechend einzuweisen.

Personal / Bauleitung des AN
Das Personal des Auftragnehmers muss für die ihm übertragene Arbeit geeignet sein. Personen, die gegen Arbeitsschutz- und Unfallverhütungsvorschriften verstoßen oder den Anweisungen des Bauherrn oder seinen Beauftragten hierzu nicht Folge leisten, sind unverzüglich abzuberufen und zu ersetzen. Werden Arbeitnehmer eingesetzt, die der deutschen Sprache nicht mächtig sind, muss ständig eine der deutschen Sprache kundige, fachlich geeignete Person als Ansprechpartner vor Ort sein.

Terminplanung / Einzelfristen
Der AG erstellt vor Beginn jeder Leistungsphase ein Rahmenterminplankonzept (Grobplanungskonzept) für Planung, Vorbereitung und Ausführung der Baumaßnahme. Daraus sind die Termine und Fristen sowie deren Zusammenhänge für die einzelnen Leistungsphasen als Sollvorgabe ersichtlich. Fristen sind dem in der Anlage befindlichen Nullablaufplan zu entnehmen, der die Fristen nach Abruf der Leistungen beschreibt. Der AN hat grundsätzlich keinen Anspruch auf kontinuierlichen Ablauf seiner Arbeiten innerhalb der angegebenen Gesamtausführungsdauer. Die Ausführung von Nachlaufleistungen bewirkt keine Verlängerung der Ausführungsfristen, sofern dies nicht ausdrücklich vereinbart wurde. Nach Auftragserteilung hat der AN nach maximal zwei Wochen einen detaillierten Einzelterminplan anzufertigen, aus dem die auszuführenden Leistungen, Zwischentermine sowie die Anzahl der eingesetzten Arbeitskräfte (nach Bereichen getrennt) hervorgehen und dem AG bzw. der Bauleitung zur Genehmigung als pdf-Datei vorzulegen. Dieser Terminplan hat auch alle im Zuge des Aufklärungsgespräches vereinbarten Einzel- und Vorlauffristen zu beinhalten, die der AN bis zum Beginn seiner Arbeiten auf der Baustelle benötigt. Kommt der AN trotz Mahnung dieser Nebenpflicht nicht nach, so ist der AG berechtigt diesen Terminplan zu Lasten des AN selbst zu erstellen.

Nach Abstimmung und Bestätigung der Termine und Einzelfristen zwischen AG und AN werden diese Grundlage für die weitere Planung, Vorbereitung und Ausführung der Baumaßnahme. Das Anordnungsrecht des Auftraggebers für die Festlegung von Ausführungs-, Einzelfristen bleibt hiervon, bei besonderer Erfordernis für den Bauablauf, unberührt. Der AG behält sich das Recht zur einseitigen Anordnung vor.

Ausführungsunterlagen / Unterlagen des AG und des AN
Der AN erhält vom AG zur Auftragserteilung bzw. zum ersten Start- und Klärungsgespräch die für sein Gewerk spezifischen bzw. erforderlichen Planunterlagen elektronisch zur weiteren Bearbeitung. Die weiteren Planlieferungen erfolgen ausschließlich elektronisch.

Vom AN sind ohne besondere Vergütung zu liefern und in die internetbasierte Plattform einzustellen:

1.  Werkstattpläne (Montagepläne) in 3-facher Ausfertigung sind so zeitgerecht einzureichen, dass unter Berücksichtigung einer Prüfungsdauer von 14 Tagen für den AG, die vertragliche Ausführungsfristen unbeschadet eingehalten werden. Im Einzelfall können gesonderte Fristen gemeinsam vereinbart werden.

2.  Die vollständige gewerkespezifische Objektdokumentation (z.B. Bezugs- und Herstellernachweise, Fachunternehmer- und Fachbauleitererklärung, Entsorgungsnachweise, Pflege-/Wartungs- und Inbetriebnahmeunterlagen, Dokumentationspläne) sind mindestens 2 Wochen vor dem Abnahmeverlangen dem AG in digitaler Form in elektronischer Form (im Datenformat DWG, XLS, DOC + jeweils als PDF) zur Prüfung vorzulegen. Die Vorgaben des AG bzgl. der Dokumentation erhält der Bieter mit Vertragsabschluss.

3.  Der AN hat spätestens 12 Werktage nach Auftragserteilung eine Liste der von ihm benötigten Ausführungsunterlagen einzureichen. Diese werden auf Anforderung vom AG in elektronischer Form zur Verfügung gestellt. Die zusätzliche Übergabe von Planunterlagen als Lichtpausen ist im Einzelfall gesondert zu regeln. Ausführungspläne sind vom AN, je nach Baufortschritt und Terminplanung mit einem Vorlauf von 35 Werktagen beim AG abzufordern. Die Auslieferung erfolgt nach Bauteilen, Bauabschnitten in Abhängigkeit zur Terminplanung, Bautaktplanung und Baufortschritt, jeweils drei Wochen vor Arbeitsbeginn zur Ausführung der Leistungsteile.
Die Lieferung erfolgt ausschließlich elektronisch als Datenformat über eine internetbasierte Kommunikationsplattform.

4. Vor Beginn der Arbeiten hat der AN die Maße der Zeichnungen auf deren Richtigkeit zu überprüfen. Der AN hat Unstimmigkeiten in den Ausführungsunterlagen der Planungsbeteiligten dem AG oder seinem Vertreter vor Ausführung unverzüglich anzuzeigen. Der AN haftet für Schäden, die durch nicht rechtzeitige Verständigung mit dem AG bzw. seines Vertreters entstehen. Der Auftragnehmer ist für die richtige Einhaltung der Maße verantwortlich.

6.  Der AN hat täglich Bautagesberichte zu führen und wöchentlich der Bauleitung zu übergeben.
7.  Zu jeder Rechnungsposition sind die durch die Bauleitung bestätigten Aufmaße (auch bei Abschlagsrechnungen) beizufügen. Aufmaße sind positionsweise zu erstellen und in einer Mengenermittlung kumulierend aufzurechnen.
Abrechnungszeichnungen müssen den Freigabevermerk des Auftraggebers enthalten. Die Abrechnungen sind gemäß Musterbeispiel, welches bei der Bauleitung einzusehen ist bzw. durch diese vorgegeben wird, aufzustellen. Alle für die Abrechnung erforderlichen Aufmaße werden vom Bauleiter gemeinsam mit dem AN genommen. Die Aufmaßblätter sind auf Anforderung in 3-facher Ausfertigung herzustellen, wovon der Bauleiter des AG zwei Exemplare erhält. Die Rechnungen sind getrennt nach Abrechnungsabschnitten zu gliedern bzw. aufzuweisen. Diese Abrechnungsabschnitte sind in Abstimmung mit der Bauleitung vor der Rechnungslegung festzulegen.

Aufenthalts- und Lagerräume
Aufenthalts- und Lagerräume werden vom Auftraggeber nicht zur Verfügung gestellt. Vom Auftraggeber wird strikt untersagt, Pausenräume innerhalb des Gebäudes einzurichten bzw. Getränke und Speisen innerhalb des Gebäudes zu sich zu nehmen. Lagerräume innerhalb des Gebäudes sind nur, nach vorheriger Genehmigung und Zuweisung seitens der Bauleitung, zur temporären Lagerung von Geräten, Baumaterialien gestattet. Die Zuweisung erfolgt befristet und kann jederzeit widerrufen werden. Nicht gestattete Lagerräume werden ohne weitere Ankündigung geräumt. Die Kosten hierfür werden dem AN in Rechnung gestellt. Für Lagerräume innerhalb des Gebäudes hat der AN selbständig für den notwendigen Verschluss des zugewiesenen Raumes zu sorgen. Die prov. Tür ist mit einem Ansprechpartner und einer Telefonnummer zu versehen. Es sind zwei Schlüssel für den Raum an die örtliche Bauleitung zu übergeben. Ein Nachweis der ausreichenden AN-seitigen Gestellung der Pausen-, Aufenthaltsräume gemäß Arbeitsstättenrichtlinie ist auf Verlangen der Bauleitung vorzuzeigen.

Schlechtwetter
Erschwernisse während der Bauarbeiten durch Witterungseinflüsse sind in den Einheitspreisen zu berücksichtigen, sie werden nicht besonders vergütet. Eventuell auftretende wolkenbruchartige Regenfälle und ihre Folgen während der Bauzeit gelten als typische Gefahrenursachen im Bauwesen, die weder als höhere Gewalt, noch als unabwendbarer Umstand im Sinne VOB/B, §7, anzusehen sind. Alle Schäden, die durch Niederschlags- und Oberflächenwasser entstehen, sind vom AN ohne Vergütung unverzüglich zu beseitigen. Aus einer evtl. Verschlammung des Bodens kann der AN keine Mehrkosten herleiten.

Kampfmittelräumung
Der Bereich des 1. BAs gilt nach heutigem Erkenntnisstand als "kampfmittelfrei". Im Hinblick auf Kampfmittel, gilt die allgemeine Sorgfaltspflicht für die Durchführungen der eigenen Arbeiten. Kampfmittelfunde sind unverzüglich der Bauleitung anzuzeigen. Jedes Kampfmittel muss grundsätzlich, unabhängig von seiner Größe oder äußeren Beschaffenheit, als explosiver Sprengkörper angesehen werden, der äußerst empfindlich gegen Berührungen, Erschütterungen oder einer Veränderung der Lage ist. Aufgefundene Kampfmittel sind an der Fundstelle zu belassen und dürfen nicht berührt werden. Wurden Kampfmittel versehentlich aufgenommen, sind sie vorsichtig wieder abzulegen, nie werfen.
Die Arbeiten am Fundort sind sofort einzustellen. Die Baustelle ist von Personen zu räumen und weiträumig abzusperren. Die Ordnungsbehörde ist zu informieren.
Die Aufsichtsperson ist für die vorgenannten Sicherheitsmaßnahmen bis zum Eintreffen der Behörde verantwortlich. Den Anordnungen der Ordnungsbehörde oder der Polizei über die Weiterführung der Arbeit, den Einsatz von Maschinen und Geräten sowie Sperrungen der Baustelle ist Folge zu leisten. Die Mitarbeiter aller Baufirmen sind entsprechend zu unterweisen.

Beweissicherung öffentliche Verkehrsflächen
Die Zuwegung zum Baugrundstück (siehe Baustelleneinrichtungsplan) erfolgt über den öffentlichen Verkehrsbereich. Rechtzeitig vor Arbeitsbeginn ist der Einmündungsbereich in die öffentlichen Verkehrsflächen und die direkt folgenden Verkehrsflächen, sowie der Zustand der Baustraße, mit den zuständigen öffentlichen Behörden und der Bauleitung in Ihrem Zustand festzuhalten und zu dokumentieren. Beschädigungen gehen zu Lasten des Auftragnehmers. Durch den Auftragnehmer ist zu jedem Zeitpunkt sicher zu stellen, dass die Gebrauchsfähigkeiten der Teilflächen entsprechend der bisherigen Nutzung erhalten bleibt.

Internetbasierte Kommunikationsplattform AWARO
Der Auftraggeber stellt für die gesamte Kommunikation und Dokumentation die internetbasierte Kommunikationsplattform AWARO zur Verfügung. Über AWARO wird der gesamte Schriftverkehr, inkl. Rechnungswesen sowie die Zeichnungsausgabe abgewickelt. Die Nutzung der Plattform ist für alle Auftragnehmer des Projektes Vertragspflicht. Dateien, Dokumente, Schriftverkehr die vom AN nicht eingestellt werden, gelten als nicht vorhanden. Persönliche Voraussetzung für die Nutzung und Bedienung von AWARO sind standardmäßige Beherrschung heute üblicher Office Software.
Softwareseitig muss der Nutzer die datentechnischen Formate doc, dwf, dwg, jpg, pdf, tiff und xls sowie GAEB D 81 bis 86 in seiner firmeninternen EDV verarbeiten können. Zugleich verpflichtet er sich, seine eigenen Eingaben in das Portal nur in diesen Formaten hochzuladen. Die Nutzung der Portalplattform ist für den AN kostenlos.

Planradar
Die Objektüberwachung des AG wird das Mängelmanagement für dieses Bauvorhaben mit der Software Planradar (https://www.planradar.com/de/) durchführen. Der AN erhält hierfür einen kostenlosen Auftragnehmerzugang. Der AN hat das System für dieses Bauvorhaben zu nutzen. Sollte der AN das System nicht nutzen, ist der AG berechtigt die entstehenden Mehraufwendungen dem AN in Rechnung zu stellen, bzw. aus der Rechnung zu kürzen.

Baufeld / Baustelle / Baustraßen
Das Baufeld ist gem. beiliegendem Baustelleneinrichtungsplan hergestellt worden. Baustraßen die zur eigenen Leistungserbringung erforderlich sind, werden nicht gesondert vergütet und sind in den nachfolgenden Einheitspreisen einzurechnen.

Das Parken auf dem angrenzenden Parkplatz des Nahversorgungszentrums ist untersagt. Parkflächen auf dem Baufeld stehen nicht zur Verfügung.

Verkehrssicherung / Straßenreinigung
Die Verkehrssicherung bis in den öffentlichen Verkehrsraum obliegt, nach Übergabe des Baufeldes dem AN. Die Sicherungsmaßnahmen zur Wahrung der öffentlichen Sicherheit sind eigenverantwortlich vom AN zu leisten und in den Leistungspositionen einzurechnen.

Abnahme
Seitens des Auftraggebers wird gem. § 12 Abs. 4 eine förmliche Abnahme der Leistungen verlangt.

Abrechnung
Der AN hat seine Leistungen kumuliert abzurechnen.
Alle Rechnungen sind einschließlich der zur Prüfung notwendigen Unterlagen in bis zu 3-facher Ausführung in Papierform einzureichen. Einzelheiten ergeben sich im Auftragsfall.

Revision / Dokumentation
Alle erforderlichen Revisions- und Dokumentationsunterlagen sind geordnet mit Inhaltsverzeichnis digital zu übergeben.

6 Wochen vor Übergabe ist ein detailliertes Inhaltsverzeichnis über Inhalt und Umfang zu den Dokumentationsunterlagen zur Freigabe vorzulegen.
Alle erforderlichen Dokumentationsunterlagen sind der Projektleitung des AG bis spätestens zwei Wochen vor Abnahme vorzulegen.

Vertragliche Umlagen und Hinweise:

Bauleistungsversicherung:  0,3 %
Baustrom:  0,3 %
Bauwasser:  0,2 %
Baureinigung:  0,3 %
Bauschild:  keine, Bauschild nicht für ausführende Firmen

Keine Werbung durch ausführende Firmen an Zäunen und Gerüsten.

## Weitere Allgemeine Vertragsbedingungen (WAVB)
Weitere Allgemeine Vertragsbedingungen (WAVB)

1. Angaben zur Baustelle

1.1 Baustellenbesichtigung
Es wird empfohlen vor Abgabe des Angebotes die Baustelle zu besichtigen, sich mit den örtlichen Gegebenheiten vertraut zu machen und sich umfassende Kenntnisse über Lage, Zustand, Platzsituation, Zufahrt und alle weiteren, seine Kalkulation beeinflussenden, Faktoren zu verschaffen.

1.2 Arbeitszeiten
Die vorgegebenen Arbeitszeiten gelten von 07:00 Uhr bis 20:00 Uhr. Alle Arbeiten müssen in dieser Arbeitszeit ausgeführt werden. Der AN hat dafür Sorge zu tragen, dass sowohl die eigenen Angestellten, als auch die Mitarbeiter der beauftragten Nachunternehmer die Bestimmungen zur gesetzlichen Arbeitszeit gemäß Arbeitszeitgesetz (ArbZG) einhalten.

1.3 Gerüste/andere Sicherheitseinrichtungen
Der AN muss alle für seine Arbeiten erforderlichen Gerüste, Absturzsicherungen sowie alle anderen Schutzmaßnahmen, die für eine sichere Erbringung seiner Leistungen erforderlich sind, in die entsprechende LV-Position einkalkulieren. Bauseits steht kein Gerüst zur Verfügung.

1.4 Baustellensprache
Die Baustellensprache ist deutsch. Der AN verpflichtet sich an der Baustelle ständig mind. eine Aufsichtsperson mit guten Fachkenntnissen bzgl. des eigenen Gewerkes und Erfahrungen für die beauftragten Arbeiten vorzuhalten. Diese Person muss die Fachkenntnisse nachweisen können und sicher im Umgang mit der deutschen Sprache in Wort und Schrift sein. Die Person muss weisungs- und entscheidungsbefugt sein.

1.5 Baustellenbesprechungen
Der AN (Projektleiter oder Vorarbeiter) hat an den wöchentlichen Baustellenbesprechungen während der Vertragslaufzeit teilzunehmen. Sofern der AN einen Vertreter zur Baustellenbesprechung entsendet, muss dieser handlungs- und entscheidungsbevollmächtigt sein. Die Anwesenheit an den Baustellenbesprechungen wird nicht gesondert vergütet. Sollte der AN nicht an einer Baustellenbesprechung teilnehmen, berechtigt dies den AG, einen Rechnungsabzug, in Höhe des Stundenverrechnungssatzes eines Facharbeiters multipliziert mit der Besprechungsdauer oder psch. 100 € netto, vorzunehmen.
1.6 Arbeitsbereiche
Die Arbeitsbereiche des AN müssen bis zum Abschluss der Arbeiten ausreichend abgesperrt sein. Alle erforderlichen Sicherheitsmaßnahmen (auch während der Dunkelheit) müssen vom AN getroffen werden. Sollten bauablaufbedingt Absperrungen, Gerüste o. Ä. demontiert werden müssen, ist vorab die Bauleitung und der SiGeKo zu informieren. Nach Abschluss der Arbeiten oder zum Arbeitsende sind entsprechende Vorrichtungen wieder zu montieren.
Die Arbeitsbereiche des AN und alle übrigen benutzten Flächen sind sauber zu halten. Die Arbeitsbereiche sind nach Abschluss der Arbeiten bzw. Räumung der Baustelle in den vorherigen Zustand zu versetzen.

1.7 Sicherungsmaßnahmen
Umweltschutz
Der AN führt alle erforderlichen Maßnahmen zum Schutz der Landschaft und der Umwelt während der Bauzeit durch. Hierzu gehört auch die Beachtung sämtlicher Vorschriften für Lärmschutzeinrichtungen an Maschinen und ähnlichen Geräten, die auf der Baustelle verwendet werden.

Bewachung
Der AN ist für die Sicherung seiner bereits fertig gestellten Leistung sowie seiner Materialien, Unterkünfte usw. verantwortlich. Der AG ist nicht für die Bewachung und Sicherung verantwortlich, auch wenn sich diese Gegenstände auf seinem Grundstück befinden.

Verkehrssicherung
Der AN ist verpflichtet, Maßnahmen zum Schutz gegen Winterschäden durchzuführen sowie für die Beseitigung von Schnee, Eis und Wasser zu sorgen. Ihm obliegt die Verkehrssicherungspflicht innerhalb der Baustelleneinrichtungsfläche und der Baustelle bis zur Abnahme seiner Leistungen durch den AG.
In gleicher Weise hat er sämtliche Maßnahmen zu veranlassen, die zur Einhaltung der ortspolizeilichen und baurechtlichen Vorschriften erforderlich sind.
Rechtzeitig vor dem Beginn der Arbeiten ist mit den zuständigen Straßenverkehrsbehörden sowie mit der Verkehrspolizei ein Ortstermin zu vereinbaren, bei dem alle ggf. erforderlichen Maßnahmen verkehrstechnischer Art - auch für den Fußgängerbereich - zu vereinbaren bzw. festzulegen sind.
Anträge für evtl. erforderliche Sperrungen von Straßen und Fußgängerwegen sind vom AN selbst zu beantragen. In diesem Zusammenhang evtl. auftretende Genehmigungsgebühren, Ablösesummen und Mietgebühren sind Sache des AN und mit der BE abgegolten. Der AN hat für den Transport ggf. provisorische Überfahrten über die befestigen Flächen, Bürgersteige etc. entsprechend den Vorschriften zu erstellen, vorzuhalten und nach Beendigung der Arbeiten wieder zu beseitigen. Es ist Sache des AN, für alle außerhalb des Baugrundstückes liegenden Flächen nach Beendigung der Arbeiten den ursprünglichen Zustand wieder herzustellen.

2. Ausführungsunterlagen

2.1 Planaustausch
Der AN erhält alle Planunterlagen bzw. die Ausführungsplanung als PDF über ein Serverportal. Ausschließlich bei weiterer Planungsfortschreibung durch den AN (Werkplanung), werden Pläne im DWG Format auf schriftliche Anforderung seitens des AG zur Verfügung gestellt.
Die erforderliche Plot- bzw. Kopierleistungen sind Sache des AN. Es ist eine ausreichende Anzahl an auszudruckenden Plänen einzukalkulieren. Die Unterlagen müssen innerhalb von einem Werktag auf der Baustelle zur Verfügung stehen. Für fehlerhafte Montagen durch veraltete Planunterlagen haftet der Unternehmer.
Der AN ist verpflichtet, die für die Ausführung der vertraglichen Leistung erforderlichen Unterlagen so rechtzeitig beim AG schriftlich anzufordern, dass die vertragliche und termingerechte Durchführung der Bauleistung gewährleistet wird.
2.2 Unstimmigkeiten der Ausführungsunterlagen
Vor Beginn der Arbeiten hat der AN die Maße der Zeichnungen auf deren Richtigkeit zu überprüfen. Der AN hat Unstimmigkeiten in den Ausführungsunterlagen der Planungsbeteiligten dem AG oder seinem Vertreter vor Ausführung unverzüglich anzuzeigen. Der AN haftet für Schäden, die durch nicht rechtzeitige Verständigung mit dem AG bzw. seines Vertreters entstehen. Der Auftragnehmer ist für die richtige Einhaltung der Maße verantwortlich.

2.3 Werkplanung des AN
Die vom AN eingereichten Unterlagen werden unter dem Vorbehalt zur Ausführung freigegeben, dass die baulichen und technischen Eintragungen dem anerkannten Stand der Technik entsprechen und eine Koordination mit den am Bau beteiligten Gewerken durch den AN erfolgt. Eine gesonderte Vergütung erfolgt nur sofern eine entsprechende Position in der Leistungsbeschreibung vorhanden ist. Die Freigabe der Unterlagen entbindet den AN nicht von seiner Haftung.
Darüber hinaus wird vorausgesetzt, dass die Unterlagen lediglich die vertraglich vereinbarten Leistungen beinhalten. Aus der Freigabe der Unterlagen kann der AN keine zusätzlichen Ansprüche, insbesondere Vergütungs- und Terminanpassungsansprüche, ableiten. Diesbezüglich bedarf es einer separaten Beauftragung.

2.4 Planprüfung
Die Werk- und Montagezeichnungen erstellt der AN eigenverantwortlich. Diese Unterlagen sind zur Freigabe beim Architekten oder Fachplaner über das Serverportal sowie in Papierform vorzulegen. Es darf nur nach freigegebenen Plänen gearbeitet werden. Die rechtzeitige Vorlage aller Werk- und Montagezeichnungen zur Prüfung auf generelle Übereinstimmung mit den Planungszielen des AG ist Sache des AN. Der AG bzw. Architekt oder Fachplaner behält sich zur Sichtung der Werk- bzw. Montageplanung eine Frist von 14 Kalendertagen nach Vorlage durch den AN vor. Die Pläne werden unter Berücksichtigung der Korrekturangaben des Architekten oder Fachplaners freigegeben. Dem AN steht je eingereichtem Plan nur eine Prüfung mit Freigabe zu. Terminverzögerungen aufgrund wiederholter Vorlage von Werk- und Montagezeichnungen gehen zu Lasten des AN.

3. Ausführung

3.1 Sicherheits- und Gesundheitsschutz
Vom Bauherrn wird ein Sicherheits- und Gesundheitsschutzkoordinator (SiGeKo) gem. Baustellenverordnung beauftragt. Der AN hat den Forderungen des SiGeKo Folge zu leisten. Ferner sind dem SiGeKo erforderliche Nachweise, Prüfbescheinigungen, Anwendungsbescheinigungen, Gefahrenbeurteilungen, Meldebögen etc. in 1-facher Anzahl in Papier und als PDF-Datei auszuhändigen.
Der Auftragnehmer hat sich zwei Wochen vor Beginn der Arbeiten bei dem zuständigen SiGeKo anzumelden. Der Auftragnehmer ist verpflichtet sich und seine Mitarbeiter in den SiGe-Plan (Sicherheits- und Gesundheitsschutzplan) einweisen zu lassen und vor seiner Arbeitsaufnahme etwaige Gefährdungsanalysen der Leistungen an den Koordinator schriftlich (mindestens 2 Wochen vorher) vorzulegen.

3.2 Arbeitsgeräte
Die Wahl der zum Einsatz kommenden Geräte obliegt dem AN. Er hat sich jedoch an die geltenden Richtlinien und Bestimmungen zu halten. Jegliche Einrüstungen, Hilfskonstruktionen und Abstützungen sind, soweit sie nicht ausdrücklich ausgewiesen sind, in die EP einzukalkulieren.

3.3 Bautagesberichte
Der AN hat täglich Bautagesberichte zu erstellen. Darin sind mindestens folgende Punkte aufzuführen:

- Detaillierte Beschreibung über die täglichen Arbeiten an Bauteil,
  Bauabschnitt, Geschoss und Raum
- Bericht über die Anzahl der eingesetzten Arbeitskräfte, Name und Berufsgruppe
- Geräteeinsatz
- Temperaturen und Witterungsverhältnisse während der Arbeitszeit
- Materiallieferungen
- Bezugnahme auf die entsprechende Vorgangsnummer gem. Vertragsterminplan/Einzelterminplan und - soweit möglich - mit LV-Position
- Besondere Vorkommnisse

Die Bautagesberichte sind wöchentlich, sowie auf Anforderung des Auftraggebers respektive der Objektüberwachung, einzureichen.

3.4 Hausrecht
Der AG oder bei Abwesenheit sein Vertreter, üben auf der Baustelle das allgemeine Hausrecht aus.

4. Sonstiges

4.1 Dokumentation
Mit Fertigstellung der Leitungen des AN ist eine umfassende Objektdokumentation mit Angabe aller verarbeiteten Materialien inkl. Produktdatenblätter, Bestands- und Revisionspläne, Lieferscheine, Fachunternehmererklärung, Bedienungsanleitungen und entsprechende Pflegeanleitungen in digitaler Form an den AG zu übergeben. Die Inhalte der Dokumentation sind vor deren Erstellung mit der Bauleitung und dem AG abzustimmen. Ein Anspruch auf Schlusszahlung besteht erst nach vollständiger Vorlage und Prüfung der Dokumentation.

5. Dendrologie - Gutachterliche Baubegleitung (Baumschutz)

Auf dem Grundstück an der Köngisberger Straße 91, 48157  Münster, befinden sich im Randbereich eine Vielzahl an Bestandsbäumen. Während der Rohbauarbeiten ist auf diese Bestandsbäume Rücksicht zu nehmen. Der errichtete Baumschutzzaun und vorhandene Wurzelgräben sind nicht zu beschädigen. Die Baustellentätigkeiten werden durch einen vom AG beauftragten Dendrologen (Baumgutachter) begleitet.
Den Anweisungen des Dendrologen ist Folge zu Leisten. Wurzeln sind nicht zu beschädigen. Der Dendrologe kann die Arbeiten bei nicht Einhaltung der Vorgaben zum Baumschutz einstellen lassen. Hieraus kann der AN keinen Anspruch auf Schadensersatz, Vergütung von Wartezeiten oder Ähnlichem geltend machen.

6. Sichtbeton

Das Bauvorhaben "Neubau Melanchthonschule" beinhaltet Sichtbetonbauteile. Diese sind bereits oberflächenfertig während der Rohbauarbeiten hergestellt werden. Beschädigungen an den oberflächenfertigen Sichtbetonbauteilen sind grundsätzlich nicht zulässig und zu vermeiden. Notwendige Aufwendungen hierzu sind in den Leistungspositionen einzukalkulieren. Zur Übersicht für Sichtbetonbauteile wird auf die in den Anlagen enthaltenen Planunterlagen 706_5_SG_ÜP_01_107_02 und 706_5_SG_ÜP_00_106_02 verwiesen. Diese zeigen auf, welche Oberflächen des Rohbaus oberflächenfertig sind.

## Baustellenordnung
Baustellenordnung

Diese Baustellenordnung gilt für die Ausführung der beschriebenen Bauleistungen für alle objektbeteiligten Firmen, deren Mitarbeiter und Nachunternehmer. Sie soll den störungsfreien Bauablauf fördern und ersetzt nicht die sicherheitsrelevanten SiGeKo-Anforderungen und die Regelungen der Projektbeschreibung.

1. Allgemeines

1.1 Zusammenwirken mit anderen Gewerken
Die Leistungen AN stehen in direktem Zusammenhang mit anderen Gewerken. Der AN hat daher seine Leistungserbringung mit vorhergehenden und nachfolgenden Gewerken, die seine eigene Leistung technisch und zeitlich berühren, so abzustimmen, dass die eigenen Leistungen und die eigenen Ausführungstermine in Bezug auf die Detailausführung und Funktionsgerechtigkeit ordnungsgemäß erfolgen.
Die dabei anstehenden Arbeitsabfolgen, technischen Abhängigkeiten und zeitlich getrennten Einzelschritte von Teilleistungen sind zu berücksichtigen. Nach Einbau von Unterkonstruktionen muss anderen Gewerken ausreichend Gelegenheit gegeben werden, etwaige erforderliche Leistungen auszuführen.

1.2 Gefahrstoffe
Die etwaige Lagerung von Gefahrstoffen bedarf der ausdrücklichen Zustimmung der Projektleitung des AG.

1.3 Videoüberwachung
Zur Gewährleistung der Sicherung und zum Schutz von Personen kann in bestimmten Bereichen eine Videoüberwachung durch den AG erfolgen. Die Videoüberwachung erfolgt durch ein automatisches Bewachungssystem. Die Bereiche sind mit Hinweisschildern markiert. Die Erhebung, die Verarbeitung und die Nutzung von Videodaten erfolgt nur innerhalb des AG und nur durch einen legitimierten und eingeschränkten Personenkreis. Das Datenmaterial wird nicht an Dritte weitergegeben.

2. Baustelleneinrichtung

Die Aufgaben des AN bzgl. der Baustelleneinrichtung sind unter "Zusätzliche Technische Vertragsbedingungen - Baustelleneinrichtung (BE)" genauer erläutert.

3. Ordnung und Sauberkeit

Der AN hat die eigenen Arbeitsbereiche arbeitstäglich in einem sauberen und aufgeräumten Zustand zu halten. Brennbares Verpackungsmaterial muss vom AN unverzüglich entsorgt werden.

4. Arbeitsschutz

4.1 Verantwortung des AN
Grundsätzlich ist der AN alleinverantwortlich für die Einhaltung der Arbeitssicherheit für sich, seine Mitarbeiter und Nachunternehmer. Bei offensichtlicher Missachtung der Unfallverhütungsvorschriften sowie bei ersichtlichen Unfallgefahren (auch Alkohol/Rauschmittelkonsum) kann die AG-Bauleitung die sofortige Einstellung der Arbeiten und entsprechende personelle Baustellenverweise erteilen. Daraus resultierende Kosten trägt der AN.

4.2 Bauseitige Sicherheitseinrichtungen
Bauseitige Sicherheitseinrichtungen dürfen vom AN nicht eigenmächtig verändert werden. Offensichtliche Mängel an solchen Einrichtungen hat der AN unverzüglich der Bauleitung des AG zu melden. Bis zur Beseitigung der Gefahr ist der betroffene Bereich zu meiden.

4.3 Gefährdung Dritter
Der AN hat seine Leistungen so zu erbringen, dass alle Gefahren für Dritte ausgeschlossen werden.

5. Lärmschutz

Neben der Einhaltung der gesetzlichen Lärmschutzvorschriften ist Lärm seitens des AN auf ein unvermeidbares Minimum zu reduzieren. Das Betreiben von Radios und Tonwiedergabegeräten ist nicht gestattet. Der AN ist verpflichtet, ständig auf seine Arbeitnehmer und seine Nachunternehmer einzuwirken, dass der Baulärm immer auf ein unvermeidbares Minimum reduziert wird.
Der AN hat die Baustelle so einzurichten und zu betreiben, dass entsprechend dem Stand der Technik nur geräuscharme Geräte und Baumaschinen eingesetzt werden.
Es dürfen ausschließlich Maschinen eingesetzt werden, die den Anforderungen der Baumaschinenlärmverordnung (siehe hierzu Bundes-Immissionsschutzverordnung) und dem neuesten Stand der Schallschutztechnik entsprechen.
Während arbeitsfreien Zeiten (z. B. Arbeitsunterbrechungen und Stillständen, etc.) sind die Maschinen abzuschalten.
Lärmintensive Arbeiten (Stemmarbeiten, schallübertragende Bohrarbeiten, etc.) sind mit der Bauleitung des AG rechtzeitig vorher abzustimmen.
6. Hygiene

Der jeweilige Arbeitsplatz ist sauber zu halten und regelmäßig nach Erfordernis zu reinigen. Aufwirbeln von Staub ist zu vermeiden bzw. auf ein Minimum einzuschränken. Für die Entsorgung von staubenden Abfällen sind geschlossene Schuttrutschen und geschlossene Schuttcontainer zu verwenden.
Das Abblasen mit Druckluft zu Reinigungszwecken ist unzulässig.
Stauberzeugendes Lagergut (z. B. Sand, Bindemittel, etc.) sind im Innen- und Außenbereich durch Folien abzudecken.
Ansaugöffnungen von lufttechnischen Anlagen sind vor Staub zu schützen.
Geschlossene Türen sind geschlossen zu halten und dürfen nicht offengehalten werden (z. B. Keile, o. Ä.).
Bei Stemmarbeiten ist die Staubentwicklung mit ausreichender Befeuchtung zu minimieren. Steht keine Befeuchtungsmöglichkeit zur Verfügung, muss der anfallende Staub bei der Durchführung abgesaugt werden.
Bei Arbeiten mit Staubentwicklung sind die Fenster angrenzender Gebäude durch das Schulpersonal zu verschließen. Der AN ist für die rechtzeitige Benachrichtigung der AG-Bauleitung verantwortlich.
Auf der Baustelle ist die Nahrungsaufnahme des AN (z. B. Pausenmahlzeiten) nicht gestattet.

7. Notfallmanagement

7.1 Erste Hilfe
Erste Hilfe / Ersthelfer ist vom AN zu stellen. Darüber hinaus hat jeder AN zur Erstversorgung seiner Arbeitnehmer/Nachunternehmer einen Verbandskasten auf der Baustelle.

7.2 Brandschutz
Bauseitig werden weder brandschutztechnische Vorkehrungen getroffen noch Löschmittel (z. B. Feuerlöscher, etc.) vorgehalten. Dies ist Sache des AN.

7.3 Meldepflichten
Alle Arbeitsunfälle des AN sind der Bauleitung des AG unverzüglich zu melden.

## Zusätzliche Technische Vertragsbedingungen - Baustelleneinrichtung (BE)
Zusätzliche Technische Vertragsbedingungen - Baustelleneinrichtung (BE)

1. Kalkulationshinweis
Jegliche Baustelleneinrichtungskosten, Transport- und Logistikkosten die zur mängelfreien Erbringung der ausführenden Arbeiten erforderlich sind, sind vom AN in den Einheitspreisen zu berücksichtigen.  Auf der Baustelle wird kein Bauaufzug, Personenaufzug oder sonstiges Hilfsgerät, Kran, o. dgl. für die Materialtransporte des Auftragnehmers in die verschiedenen Geschosse und deren Räumlichkeiten zur Verfügung gestellt. Der Auftragnehmer ist für die Beförderung seiner Materialien, Stoffe und Bauteile vom Abladepunkt auf der Baustelle bis zum Einbauort im Gebäude selbst verantwortlich und erhält dafür keine gesonderte Vergütung durch den Auftraggeber.
Die Baustelleneinrichtung wird nicht gesondert vergütet, es sei denn, gesonderte Positionen sind ausgewiesen.

Insbesondere sind nachfolgende Leistungen einschl. Lieferung, Aufbau, Vorhaltung mit Unterhaltung, Betriebskosten etc. sowie Rückbau nach Abschluss der Vertragsleistungen in die Einheitspreise einzukalkulieren:

- alle für die Arbeiten erforderlichen Maschinen, Geräte, Werkzeuge, Gerüste, Schutzeinrichtungen sowie die nach einschlägigen gesetzlichen Bestimmungen erforderlichen Sozialeinrichtungen sowie alle Lager- und Arbeitsräume, insbesondere wird auf die "Zusätzlichen Technischen Vertragsbedingungen" hingewiesen.
- alle notwendigen Hebezeuge, Krane, Mobilkrane, etc. Auf der Baustelle befindet sich kein Bauaufzug und kein Kran. Alle vertikalen und horizontalen Transporte sind durch den AN zu erbringen.
- Baustrom- und Bauwasserversorgung (Leitungen, Entnahmepunkte etc.) für die Zwecke des AN ausgehend von den Baustrom- und Bauwasserverteilern auf dem Baufeld, siehe Baustelleneinrichtungsplan.
- Baustraßen und Bauwege für Zwecke des AN einschl. der Herstellung von Lager- und Arbeitsplätzen, erf. Verkehrssicherungseinrichtung einschl. Beschilderung der Baustelle für die Nutzung.
- Verkehrssicherungsposten für die eigene Bauzeit an der Baustellenzufahrt /-einfahrt zur Verkehrssicherung jeglichen Baustellenverkehrs des AN.
- Tagesunterkünfte des AN. Es ist zu beachten, dass durch die begrenzten Platzverhältnisse vor Ort die Container nicht auf dem Baufeld sondern außerhalb davon gestellt werden müssen. Der AN hat sich um die Aufstellflächen eigenständig zu kümmern.
- Erforderliche Einrüstungen, Arbeitsgerüste, Gerüste und Hubsteiger für Zwecke der eigenen Arbeiten.
- Maßnahmen zum Schützen der in der Montage befindlichen Bau- und Gebäudeteile gegen Niederschlag und sonstige Witterungseinflüsse
- Lagerräume, Werkstatt, Magazin, und sonstige Unterstelleinrichtungen für Zwecke des AN.
- Maschinen, Geräte, Werkzeuge, zus. Kräne und sonstige Arbeitsgeräte einschl. Betriebsmittel und Fundamente.
- Maßnahmen und Einrichtungen zum Sammeln und Beseitigen des bei den Arbeiten des AN anfallenden Abfalls/Schutts einschl. fachgerechter Entsorgung.
- Maßnahmen, die aufgrund saisonal bedingter oder ungünstiger Witterungsumstände zur Einhaltung des Baufortschrittes und der vertraglich vereinbarten Termine erfordrlich sind.
- Alle Vermessungen, Einmessungen, Schnurgerüste die zur Leistungserbringung des AN erforderlich sind.
- Gebühren im Zusammenhang mit der Baustelleneinrichtung, soweit nicht durch Vorschriften anders geregelt.

Die Baustelle ist von den ausführenden Firmen ausschließlich über die Königsbergerstraße zu erreichen und anzudienen. Die Ein- und Ausfahrt hat ohne Querung der Gegenfahrbahn zu erfolgen, siehe auch Baustelleneinrichtungsplan. Zur Aufrechterhaltung des allgemeinen Kraftfahrzeugverkehrs auf der Königsberger Straße sind Verkehrsstaus durch wartende LKWs nicht gestattet und zwingend zu vermeiden. Die Koordination seiner Transportfahrzeuge hat der AN so zu steuern, dass es für die Dauer seiner Arbeiten, insbesondere bei Arbeiten mit Spitzenleistungen von Transportfahrzeugen zu keinen Verkehrsbeeinträchtigungen im Bereich der Königsberger Straße kommen kann.

Der AG übernimmt nicht die Haftung für Beschädigungen, Diebstähle oder den Totalverlust für die Güter, welche an den AG zur Nutzung überlassenen werden. Der AN trägt diese Risiken oder schließt eine entsprechende Versicherung für die Gegenstände ab. Die Kosten sind in den Einheitspreisen entsprechend zu berücksichtigen.

2. Allgemeines zum Schulbetrieb- und gelände
Das Bauvorhaben befindet sich auf dem östlichen Schulgelände der Melanchthonschule an der Königsberger Straße 91, 48157 Münster. Der westliche Teil des Schulgeländes befindet sich weiterhin in Betrieb und es findet ein regulärer Schulbetrieb der Grundschule während der stattfindenden Arbeiten statt.

3. Leistungen des AG zur Baustelleneinrichtung
Der AG haftet nicht für Schäden, die dem AN durch Witterungseinflüsse, Beschädigungen, Diebstahl, Feuer und Ähnlichem entstehen.

4. Baustelleneinrichtung
Die Baustelleneinrichtung ist vom Auftragnehmer eigenverantwortlich zu planen und mit dem Auftraggeber sowie der Bauleitung des Auftraggebers abzustimmen. Die im beigefügten Baustelleneinrichtungsplan, siehe Anlage 03, kenntlich gemachten Flächen dienen lediglich der Übersicht bzw. zeigen die bislang vorgesehen Baustelleneinrichtungen auf.
Die Baustelle ist so einzurichten, dass die Bauleistungen ordnungsgemäß durchgeführt werden und Gefahren oder vermeidbare Belästigungen der Nachbarschaft und des öffentlichen Verkehrs nicht entstehen. Lagerflächen innerhalb des Baugrundstückes sind im Baustelleneinrichtungsplan einzutragen und freigeben zu lassen. Ein Anspruch auf Flächen innerhalb des Baugeländes besteht nicht. Aufenthalts-, Sanitäts- und Lagerräume des AN können nur mit Zustimmung der AG-Bauleitung erstellt bzw. eingerichtet werden. Ggf. sind eigenständig Aufstellplätze außerhalb des Baufelds zu organisieren. Das Aufstellen von Wohnunterkünften auf dem Baugrundstück ist nicht erlaubt.

5. Baustelleneinrichtungsplan
Der Auftragnehmer hat dem Auftraggeber rechtzeitig vor Beginn der Ausführung, jedoch spätestens 14 Tage nach Beauftragung, einen Baustelleneinrichtungsplan zur Genehmigung vorzulegen.

Vor dem Beginn und nach Beendigung der Arbeiten (bzw. Räumen der Baustelle) hat eine gemeinsame Sichtprüfung des übergangsweise überlassenen Baufeldes stattzufinden. Über die Prüfung wird ein schriftliches Protokoll erstellt.

Der Auftragnehmer ist dazu verpflichtet sämtliche im Protokoll festgehaltenen Restarbeiten spätestens innerhalb von 6 Tagen nach der Begehung zu beseitigen. Kommt der Auftragnehmer der vertraglichen Verpflichtung nicht nach, ist der Auftraggeber berechtigt ohne weitere Aufforderung ein anderes Unternehmen mit der Ausführung der Restleistungen zu beauftragen.

Die anteiligen Kosten werden durch den AG bei der Schlussrechnungsprüfung in Abzug gebracht.

6. Baustellenreinigung
Regelmäßiges Reinigen und Aufräumen der für den Baubetrieb genutzten Grundstücksflächen, Gebäudeflächen und Lagerflächen innerhalb des Baugeländes. Regelmäßige Reinigung heißt mind. einmal wöchentliches Aufräumen und geordnetes Lagern innerhalb des Baugeländes.

## Besondere Vertragsbedingungen - Termine
Besondere Vertragsbedingungen - Termine

voraussichtlicher Baubeginn: 4. Quartal 2026
voraussichtlicher Bauende: 1. Quartal 2027

Ecktermine / Ausführungsdauern:
  => siehe Anlage 02 Nullablaufplan

## 342 WC-Trennwände
Datum: 01.07.2026

### Titel 01 WC-Trennwände

*Hinweis: Beschreibung - WC-Trennwände*
Beschreibung - WC-Trennwände

WC Trennwandanlage, TÜV geprüft und GS-zertifiziert.
Die Konstruktion muss zur Sicherstellung einer hohen Stabilität TÜV-geprüft sein. Es dürfen nur geprüfte Systeme angeboten werden. Zum Nachweis der Sicherheit ist eine zusätzliche GS-Prüfung vorzuweisen.

Bauart:
Nassraumgeeignete HPL-Verbundelemente in flächenbündiger Ausführung. Absolut wasserbeständig, fäulnissicher, kratz- und stoßfest.

Konstruktion:
Schichtstoff-Verbundelemente, 30 mm stark mit beidseitig 3 mm starken HPL-Vollkernplatten und einem innenliegendem PVC-Kunststoffrahmen mit formschlüssiger Schwalbenschwanzverbindung und einer verwindungssteifen Einlage vollflächig verleimt. Die Rahmenkonstruktion muss luft- und wasserdicht geschlossen sein. Elementfüllungen durch Ausschäumung oder Papierwabeneinlagen sind aus Stabilitätsgründen nicht zugelassen.
Wandanschlüsse und Verbindungen zwischen Trennwand und Vorderwand werden unsichtbar und kraftschlüssig ausgeführt.

Bodentiefe Ausführung ohne Füße mit Schattenfuge aus Aluminium-U-Profil.

Profile:
Alle Profile sind aus eloxiertem Aluminium und unfallsicher gerundet (Radius 2 mm).

Höhe:
2600 mm.

Wände:
Die Wandanschlüsse erfolgen sichtbar mit einem umfassenden U-Profil. Die Trennwände verlaufen, wenn nicht anders beschrieben, orthogonal zu den anschließenden Wänden. Montagegrund sind raumhoch geflieste GK- und Massivwände. Es ist von einer Fliesenstärke von 8-11 mm auszugehen.

Türen:
30 mm starke Schichtstoff-Verbundelemente in gleicher Bauweise wie die Wandelemente.
Die Türen sind beidseitig gefälzt und glattflächig in der Front. Es sind keine zusätzlich aufgesetzten Anschlagsprofile zugelassen. Die Türhöhe beträgt 2000 m. Oberblende oberhalb Tür ca. 570 mm.

Bänder:
Wartungsfreie Drei-Rollen-Kantenbänder aus Aluminium (Ø 20 mm, 145mm lang) mit in das Band eingelassenen Soft-Close-Dämpfern. Mit Edelstahlachse wartungsfrei, nicht aushängbar und sechsfach verschraubt mit Edelstahlbolzen, zum Selbstschließen der Tür mit integriertem Federband. Die Soft-Close Funktion gewährleistet ein verletzungsfreies und leises Schließen.

Schlösser und Beschläge:
1-Riegelschloss mit Zugknopf aus Aluminium, naturfarbig eloxiert. WC-Verriegelung mit Schauscheibe rot/weiß mit Notdornöffnung.

Farben:
Wand- und Türenfarben nach Wahl AG, ähnlich RAL 7044, nassraumgeeignet.

Leitfabrikat/Typ der Planung:
KEMMLIT, PRIMO F  oder gleichwertig.

Detail:
706_5_SG_DE_--_900_02

Montagehinweise:
Das Angebot beinhaltet das Aufmaß nach Fertigstellung der fertigen Wandoberflächen, die Herstellung und die fix und fertige Montage. Die Montage erfolgt je Geschoße bis zu zwei Einzelabrufe.

#### Untertitel 01.01 Erdgeschoss

**01.01.0010 Trennwandanlage, l = ca. 4,90 m**
WC-Trennwandanlage gemäß vorstehender Beschreibung liefern und montieren:

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
Aufteilung:
1 x Vorderfront:  ca. 4,90 m breit
5 x Tür:  ca. 0,65 m breit, nach innen öffnend
4 x Trennwand:  ca. 1,50 m breit

Anzahl der Kabinen 5 Stück. Kabinenbreite Achsmaß ca. 980 mm.

Anschluss der Vorderfront 1 x an gefliestem Beton und 1 x an gefliester Gipskartonwand. Anschluss der Trennwände an gefliesten Trockenbau.

Einbauort:
0.905a Pausen-WC M
Menge: 1,000 St

**01.01.0020 Trennwandanlage, l = ca. 4,45 m**
WC-Trennwandanlage gemäß vorstehender Beschreibung liefern und montieren:

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
Aufteilung:
1 x Vorderfront:  ca. 4,45 m breit
5 x Tür:  ca. 0,65 m breit, nach innen öffnend
4 x Trennwand:  ca. 1,50 m breit

Anzahl der Kabinen 5 Stück. Kabinenbreite Achsmaß ca. 900 mm.

Anschluss der Vorderfront 2 x an gefliester Gipskartonwand. Anschluss der Trennwände an gefliesten Trockenbau.

Einbauort:
0.906a Pausen-WC J
0.913a Lehrer WC
Menge: 2,000 St

**01.01.0030 Trennwandanlage, l = ca. 5,52 m**
WC-Trennwandanlage gemäß vorstehender Beschreibung liefern und montieren:

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
Aufteilung:
1 x Vorderfront:  ca. 5,52 m breit
6 x Tür:  ca. 0,65 m breit, nach innen öffnend
5 x Trennwand:  ca. 1,50 m breit

Anzahl der Kabinen 6 Stück. Kabinenbreite Achsmaß ca. 920 mm.

Anschluss der Vorderfront 2 x an gefliester Gipskartonwand. Anschluss der Trennwände an gefliesten Trockenbau.

Einbauort:
0.912a Lehrer WC
Menge: 1,000 St

**01.01.0040 Türstopperhaken, Aluminium**
Türstopperhaken aus Aluminium mit Dämpfungsgummi liefern und montieren.
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Menge: 21,000 St

#### Untertitel 01.02 1. Obergeschoss

**01.02.0010 Trennwandanlage, l = ca. 2,39 m**
WC-Trennwandanlage gemäß vorstehender Beschreibung liefern und montieren:

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
Aufteilung:
1 x Vorderfront:  ca. 2,39 m breit
2 x Tür:  ca. 0,65 m breit, nach innen öffnend
1 x Trennwand:  ca. 1,50 m breit

Anzahl der Kabinen 2 Stück. Kabinenbreite Achsmaß ca. 1.200 mm.

Anschluss der Vorderfront 2 x an gefliestem Beton. Anschluss der Trennwände an gefliesten Trockenbau.

Einbauort:
1.907a St.-WC
1.907b St.-WC
Menge: 2,000 St

**01.02.0020 Trennwandanlage, l = ca. 1,75 m**
WC-Trennwandanlage gemäß vorstehender Beschreibung liefern und montieren:

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
Aufteilung:
1 x Vorderfront:  ca. 1,75 m breit
2 x Tür:  ca. 0,65 m breit, nach innen öffnend
1 x Trennwand:  ca. 1,50 m breit

Anzahl der Kabinen 2 Stück. Kabinenbreite Achsmaß ca. 875 mm.

Anschluss der Vorderfront 2 x an gefliestem Beton. Anschluss der Trennwände an gefliesten Trockenbau.

Einbauort:
1.912a St.-WC
1.912b St.-WC
Menge: 2,000 St

**01.02.0030 Türstopperhaken, Aluminium**
Türstopperhaken aus Aluminium mit Dämpfungsgummi liefern und montieren.
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Menge: 8,000 St

### Titel 02 Stundenlohnarbeiten / Werkplanung u. Bemusterung

#### Untertitel 02.01 Stundenlohnarbeiten

*Hinweis: Vorbemerkungen Stundenlohnarbeiten*
Die nachfolgend anzugebenden Kosten für von der Bauleitung angeordneten Stundenlohnarbeiten sind als feste Stundenver- rechnungssätze (EURO / Arbeitsstunden gem. § 15 Ziff. 1 VOB/B) anzubieten. In ihnen sind unaufgegliedert die Lohn- und Gehaltskosten (Zuschläge für Gemeinkosten, Sozialkassenbei- träge, vermögenswirksame Leistungen u. a. sowie Lohnneben- kosten) enthalten.

Zuschläge für Nacht-, Sonntags- und Feiertagsarbeiten sind nicht in die Verrechnungssätze einzubeziehen, sondern ggf. gesondert auszuweisen.

Wegezeiten werden nicht vergütet.

Sämtliche Stundenlohnarbeiten dürfen nur nach Anmeldung mit dazugehöriger Aufwandsschätzung gemäß Formblatt und Be- stätigung durch die Bauleitung ausgeführt werden.
Stundennachweise sind der Bauleitung für jeden Tag separat aufgeführt innerhalb von 5 Werktagen unaufgefordert zur Anerkennung vorzulegen. Sie sind auf einem Stundenlohnzettel detailliert mit Namensangabe und Berufsgruppen sowie der einzelnen verbrauchten Materialien zu erfassen.

Der Bieter erklärt durch sein Angebot, dass die Verrechnungs- sätze unter Beachtung der preisrechtlichen Vorschriften ermittelt wurden und unabhängig von der Anzahl der anzurechnenden Stunden gelten.

*Hinweis: Material / Vom Bieter einzutragen*
Prozentueller Aufschlag auf den Einkaufspreis des AN von Materialbeistellungen für Stundenlohnarbeiten, für mit dem Leistungsverzeichnis nicht erfasste Materialien:

Erzeugnisse:
'....................................................
 (vom Bieter einzutragen)' %

**02.01.0010 Stundensatz Vorarbeiter**
Arbeiten, die nicht in den Positionen erfasst sind und gegen Nachweis zur Ausführung kommen: Vorarbeiter

Ausführung nur auf Anforderung der örtlichen Bauleitung.
Menge: 16,000 h

**02.01.0020 Stundensatz Facharbeiter**
Arbeiten, die nicht in den Positionen erfasst sind und gegen Nachweis zur Ausführung kommen: Facharbeiter

Ausführung nur auf Anforderung der örtlichen Bauleitung.
Menge: 16,000 h

**02.01.0030 Material zu den Stundenlohnarbeiten**
Zum Nachweis auf Verrechnung gemäß Liefernachweise und prozentualer Beaufschlagung zu den Einkaufsbedingungen des Bieters / AN.

Hinweis:
Vom Bieter ist 1,- € zzgl. des unter "Material / Vom Bieter einzu- tragen" genannten prozentualen Aufschlages als Einheitspreis einzutragen.
Bsp.: 1,00 € + 20 % = 1,20 €
Menge: 350,000 St

#### Untertitel 02.02 Werkplanung u. Bemusterung

**02.02.0010 Werkplanung**
*** Pauschalposition
Erstellung der Werk- u. Montageplanung der ausgeschriebenen WC-Trennwände, sowie sämtliche sonstigen zur Ausführung und Montage erforderlichen Berechnungen und Zeichnungen in prüffähiger Form.
Als Grundlage der WM-Planung ist der Gebäudebestand aller angrenzenden Bauteile, wie z. B. Fassade, Rohbau oder sämtlicher Ausbaukonstruktionen der einzelnen Einbausituationen örtlich aufzunehmen, zu prüfen und mit den Planungsvorgaben abzugleichen. Abweichungen sind zu melden und in der Detail- und Werkplanung zu berücksichtigen.
Die prüffähige Darstellung der WM-Planung erfolgt in einem geeigneten Maßstab zur Freigabevorlage über das Serverportal.
Bei einer negativer Prüfung sind mehrmalige Vorlagen nebst Vorlage der letzten Fassung als Bestandpläne zu berücksichtigen.
Die Werk- und Montageplanung ist vom Auftragnehmer innerhalb von drei Wochen nach Beauftragung zur Prüfung und
Freigabe vorzulegen.
Menge: 1,000 psch

**02.02.0020 Bemusterung**
*** Pauschalposition
Sämtliche Konstruktionen, Materialien und Oberflächen sind per Handmuster und schriftlichen Unterlagen zu bemustern.

Die vollständige Bemusterung ist innerhalb eines Monats nach Auftragserteilung durchzuführen. Aus der etwaigen Ablehnung des Produktes durch den AG und einer erneut erforderlichen Bemusterung darf keine Verzögerung des Bauablaufes entstehen.

Die Bemusterung muss einen Bezug zu den Qualitätsanforderungen herstellen. Abweichungen von Qualitätsmindestanforderungen bedürfen der schriftlichen Zustimmung durch den Auftraggeber.

Sämtliche zur rechtzeitigen Bemusterung notwendigen Leistungen sind Gegenstand der Leistung.
Menge: 1,000 psch
